# Kit colector de línea frigorífica, de 4 salidas, gama City Multi, modelo CMY-Y64-G-E "MITSUBISHI ELECTRIC"

- Propiedad del archivo: CYPE INGENIEROS, S.A.
- Formato: FIEBDC-3/2002
- Divisa: EUR
- Costes indirectos: 3.00 %
- IVA: 21.00 %

## I Instalaciones

### IB Sistemas de climatización

#### IBL Sistema VRF (Mitsubishi Electric)

**IBL680** Ud Kit colector de línea frigorífica, de 4 salidas, gama City Multi, modelo CMY-Y64-G-E "MITSUBISHI ELECTRIC".
Suministro e instalación de kit colector de línea frigorífica, de 4 salidas, gama City Multi, modelo CMY-Y64-G-E "MITSUBISHI ELECTRIC". Totalmente montada y conexionada.
Incluye: Conexionado.
Criterio de medición de proyecto: Número de unidades previstas, según documentación gráfica de Proyecto.
Criterio de medición de obra: Se medirá el número de unidades realmente ejecutadas según especificaciones de Proyecto.

| Código | Ud | Descripción | Rendimiento | Precio | Importe |
|---|---|---|---|---|---|
| mt42mee605a | Ud | Kit colector de línea frigorífica, de 4 salidas, gama City Multi, modelo CMY-Y64-G-E "MITSUBISHI ELECTRIC". (material) | 1.000 | 190.00 | 190.00 |
| mo005 | h | Oficial 1ª instalador de climatización. (mano de obra) | 0.050 | 17.82 | 0.89 |
| mo104 | h | Ayudante instalador de climatización. (mano de obra) | 0.050 | 16.10 | 0.81 |
| % | % | Costes directos complementarios | 2 % | 191.70 | 3.83 |
|  |  | Costes directos |  |  | 195.53 |
