# Controlador BC

- Propiedad del archivo: CYPE INGENIEROS, S.A.
- Formato: FIEBDC-3/2002
- Divisa: EUR
- Costes indirectos: 3.00 %
- IVA: 21.00 %

## I Instalaciones

### IB Sistemas de climatización

#### IBL Sistema VRF (Mitsubishi Electric)

**IBL685** Ud Controlador BC.
Controlador BC principal, para sistema aire-aire multi-split, con caudal variable de refrigerante, para gas R-410A, para conexión de unidad exterior con recuperación de calor, sistema de dos tubos, a 8 unidades interiores, gama City Multi, modelo CMB-M108V-JA1 "MITSUBISHI ELECTRIC", con separador de fases líquido/gas, reductores de conexión y manguito de drenaje flexible con aislamiento, alimentación monofásica a 230 V, peso 48 kg, dimensiones 911x252x622 mm.
Criterio de valoración económica: El precio no incluye la canalización ni el cableado eléctrico de alimentación.
Incluye: Replanteo. Colocación y fijación. Conexión a las líneas frigoríficas. Conexión a la red eléctrica. Conexión a la red de desagüe.
Criterio de medición de proyecto: Número de unidades previstas, según documentación gráfica de Proyecto.
Criterio de medición de obra: Se medirá el número de unidades realmente ejecutadas según especificaciones de Proyecto.

| Código | Ud | Descripción | Rendimiento | Precio | Importe |
|---|---|---|---|---|---|
| mt42mee616a | Ud | Controlador BC principal, para sistema aire-aire multi-split, con caudal variable de refrigerante, para gas R-410A, para conexión de unidad exterior con recuperación de calor, sistema de dos tubos, a 8 unidades interiores, gama City Multi, modelo CMB-M108V-JA1 "MITSUBISHI ELECTRIC", con separador de fases líquido/gas, reductores de conexión y manguito de drenaje flexible con aislamiento, alimentación monofásica a 230 V, peso 48 kg, dimensiones 911x252x622 mm. (material) | 1.000 | 6970.00 | 6970.00 |
| mo005 | h | Oficial 1ª instalador de climatización. (mano de obra) | 0.500 | 22.74 | 11.37 |
| mo104 | h | Ayudante instalador de climatización. (mano de obra) | 0.500 | 20.98 | 10.49 |
| % | % | Costes directos complementarios | 2 % | 6991.86 | 139.84 |
|  |  | Costes directos |  |  | 7131.70 |
