# Controlador BC

- Propiedad del archivo: CYPE Ingenieros S.A.
- Formato: FIEBDC-3/2016
- Programa: Generador de precios de la construcción. CYPE Ingenieros, S.A.
- Fecha: 03/07/2024
- Divisa: EUR
- Costes indirectos: 3 %
- IVA: 21 %

## I Instalaciones

### IB Sistemas de climatización

#### IBL Sistema VRF (Mitsubishi Electric)

**IBL685** Ud Controlador BC.
Controlador BC secundario, para sistema aire-aire multi-split, con caudal variable de refrigerante, para gas R-410A, para conexión de unidad exterior con recuperación de calor, sistema de dos tubos, a 4 unidades interiores, gama City Multi, modelo CMB-M104V-KB1 "MITSUBISHI ELECTRIC", con separador de fases líquido/gas, reductores de conexión y manguito de drenaje flexible con aislamiento, alimentación monofásica a 230 V, peso 23 kg, dimensiones 596x250x476 mm.
Criterio de valoración económica: El precio no incluye la canalización ni el cableado eléctrico de alimentación.
Incluye: Replanteo. Colocación y fijación. Conexión a las líneas frigoríficas. Conexión a la red eléctrica. Conexión a la red de desagüe.
Criterio de medición de proyecto: Número de unidades previstas, según documentación gráfica de Proyecto.
Criterio de medición de obra: Se medirá el número de unidades realmente ejecutadas según especificaciones de Proyecto.

| Código | Ud | Descripción | Rendimiento | Precio | Importe |
|---|---|---|---|---|---|
| mt42mee613a | Ud | Controlador BC secundario, para sistema aire-aire multi-split, con caudal variable de refrigerante, para gas R-410A, para conexión de unidad exterior con recuperación de calor, sistema de dos tubos, a 4 unidades interiores, gama City Multi, modelo CMB-M104V-KB1 "MITSUBISHI ELECTRIC", con separador de fases líquido/gas, reductores de conexión y manguito de drenaje flexible con aislamiento, alimentación monofásica a 230 V, peso 23 kg, dimensiones 596x250x476 mm. (material) | 1 | 3935 | 3935.000 |
| mo005 | h | Oficial 1ª instalador de climatización. (mano de obra) | 0.5 | 22.74 | 11.370 |
| mo104 | h | Ayudante instalador de climatización. (mano de obra) | 0.5 | 20.98 | 10.490 |
| % | % | Costes directos complementarios | 2 % | 3956.860 | 79.137 |
|  |  | Costes directos |  |  | 4035.997 |

## Recursos

**mt42mee613a** Ud Controlador BC secundario
Datos técnicos: Coste energético 1081.772 MJ; Emisión de CO2 59.871 kg
Residuos:
- embalaje: re150101 Envases de papel y cartón. (componente de residuo); rendimiento 2.499 kg; Código LER 15 01 01; Masa del elemento 1 kg; Volumen 0.001333 m3
- embalaje: re170201 Madera. (componente de residuo); rendimiento 0.646 kg; Código LER 17 02 01; Masa del elemento 1 kg; Volumen 0.000909 m3
