# Módulo hidrónico HU

- Propiedad del archivo: CYPE INGENIEROS, S.A.
- Formato: FIEBDC-3/2002
- Divisa: EUR
- Costes indirectos: 3.00 %
- IVA: 21.00 %

## I Instalaciones

### IB Sistemas de climatización

#### IBH Sistema HVRF (Mitsubishi Electric)

**IBH095** Ud Módulo hidrónico HU.
Módulo hidrónico HU, de exterior, para sistema híbrido multi-split con unidades interiores de tipo fancoil, para gas R-32, gama Hybrid City Multi, modelo CMH-WM500V-A "MITSUBISHI ELECTRIC", unidades exteriores conectables PUHY-(E)M400~500YNW-A1, alimentación monofásica a 230 V, consumo eléctrico nominal en refrigeración 1,06 kW, consumo eléctrico nominal en calefacción 1,06 kW, diámetro interior de las tuberías de entrada y salida de agua 40 mm, presión sonora 60 dBA, dimensiones 920x660x740 mm, peso 143 kg.
Criterio de valoración económica: El precio no incluye la canalización ni el cableado eléctrico de alimentación.
Incluye: Replanteo. Colocación y fijación. Conexión a las líneas frigoríficas. Conexión a la red de conducción de agua. Conexión a la red eléctrica.
Criterio de medición de proyecto: Número de unidades previstas, según documentación gráfica de Proyecto.
Criterio de medición de obra: Se medirá el número de unidades realmente ejecutadas según especificaciones de Proyecto.

| Código | Ud | Descripción | Rendimiento | Precio | Importe |
|---|---|---|---|---|---|
| mt42mee400c | Ud | Módulo hidrónico HU, de exterior, para sistema híbrido multi-split con unidades interiores de tipo fancoil, para gas R-32, gama Hybrid City Multi, modelo CMH-WM500V-A "MITSUBISHI ELECTRIC", unidades exteriores conectables PUHY-(E)M400~500YNW-A1, alimentación monofásica a 230 V, consumo eléctrico nominal en refrigeración 1,06 kW, consumo eléctrico nominal en calefacción 1,06 kW, diámetro interior de las tuberías de entrada y salida de agua 40 mm, presión sonora 60 dBA, dimensiones 920x660x740 mm, peso 143 kg. (material) | 1.000 | 12791.00 | 12791.00 |
| mo005 | h | Oficial 1ª instalador de climatización. (mano de obra) | 0.408 | 22.74 | 9.28 |
| mo104 | h | Ayudante instalador de climatización. (mano de obra) | 0.408 | 20.98 | 8.56 |
| % | % | Costes directos complementarios | 2 % | 12808.84 | 256.18 |
|  |  | Costes directos |  |  | 13065.02 |
